# Richardstr. 108, 109, Berthelsdorfer Str. 14
Angebotsaufforderung (GAEB DA XML 3.2, DA83)
Projekt: 17363
Währung: EUR
Erstellt mit: GXML Toolbox V3.3 R20230829, iTWO_64 V24.0.454, 04.12.2025

## 271 Fenster
Datum: 04.12.2025

*Hinweis: BAUVORHABEN*
BAUVORHABEN: Richardstr. 108, 109/ Berthelsdorfer Str. 14, 12043 Berlin

GEWERK: Fensterbau
Angaben zum Bauwerk
Mehrfamilienhaus, Baujahr 1900,
Richardstr. 108: 1x VH
Richardstr. 109: 1x VH und 1x Seitenflügel
Berthelsdorfer Str. 14: 1x VH

Weitere Gewerke, die bei der Gesamtmodernisierung tätig sind:
- Gerüstbau
- WDVS
- Elektrostrangsanierung
- Fensterbau
- Dachbodendämmarbeiten
- Schlosserarbeiten
- Garten- und Landschaftsbauarbeiten
- Treppenhaussanierung

Vor Angebotsabgabe ist zwingend eine
Ortsbesichtigung durchzuführen.

Ausführungszeitraum:
Ab Februar 2026 bis Juli 2026, bzw. in Absprache mit der Bauleitung

Abdurahman Wanli
Tel: +49 30 221821 605
Mail: abdurahman.wanli@covivio.immo

*Hinweis: A) ALLGEMEINE VORBEMERKUNGEN*
A) ALLGEMEINE VORBEMERKUNGEN FÜR LEISTUNGSVERZEICHNISSE

=================================================================

A1) ALLGEMEINES

Diesem Leistungsverzeichnis liegen die "Zusätzliche Vertragsbedingungen für die Ausführung von Bauleistungen (Z-VOB/B)" der Covivio Immobilien GmbH in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Covivio Immobilien GmbH in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Covivio  um einen verbesserten Kundendienst herauszustellen.

2) Die Mieter betroffener Häuser sind rechtzeitig vor Durchführung der Reparaturarbeiten zu verständigen, ggf. durch Aushang im Treppenhaus oder auch individuelle Terminvereinbarung mit dem einzelnen Mieter.

3) Bei Arbeiten in Wohnungen sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen)

6) das, ggf. tägliche, Säubern der Arbeitsstelle

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

*Hinweis: B) ALLGEMEINE TECHNISCHE VORBEMERKUNGEN*
B)  ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

Die nachfolgenden Positionen beinhalten alle erforderlichen Vor- und Nebenarbeiten auch wenn diese nicht gesondert erwähnt sind.

*Hinweis: C) GEWERKESPEZIFISCHE VORBEMERKUNGEN*
Besondere Technische Vorbemerkungen für
die Lieferung und Einbau von Kunststofffenster, Türen aus PVC-U,
ist vom Auftragnehmer ein Übereinstimmungsnachweis zu führen und die Produkte
(z.B. im Lieferschein) sind mit dem Ü-Zeichen zu kennzeichnen.
Hierzu ist eine werkseigene Produktionskontrolle notwendig. Betriebe, die das RAL-Gütezeichen führen und/oder nach ISO 9000 zertifiziert sind, erfüllen diese Voraussetzung automatisch.
seit 01.07.2013 sind alle Fenster und Aussentüren mit der CE Kennzeichnung die mandatierten
Eigenschaften nach der Produktnorm DIN EN 14351-1 zu deklarieren.

Die Empfehlungen des Institutes für Fenstertechnik Rosenheim für die Gütegemeinschaft Kunststofffenster, Leitfaden Empfehlung vom PFB (Prüfzentrum für Bauelemente)
Stand Dezember 2016 sind zu berücksichtigen.

Aufmaß, Zeichnungen zur Fensterübersicht und Fensteraufteilung, Detailzeichnungen sind bei Bedarf in Abstimmung mit der Bauleitung zu liefern und werden nicht gesondert vergütet.

Die neue sichtbare Glasfläche darf eine Minderung von max. 10 % zur alten nicht überschreiten.

Zusätzliche Technisch Bemerkung
Statische Anforderungen:
Die Fensterkonstruktion muss so am Baukörper befestigt werden, dass alle auf sie einwirkenden Kräfte in den Baukörper abgeleitet werden. Zusätzliche Lasten aus dem Baukörper dürfen nicht vom Fenster aufgenommen werden.

Unter den angenommenen Beanspruchungen darf sich die Konstruktion nicht mehr als 1/300 bzw.
1/200 der Länge, maximal jedoch 15 mm durchbiegen. Die Durchbiegung der einzelnen
Verglasungen zwischen den Scheibenkanten darf nicht über 8mm liegen.
- DIN 1055 Teil 3: Eigen und Nutzlasten für Hochbauten
- DIN 1055 Teil 4: Windlasten
- DIN EN 12210: Fenster und Türen - Widerstandsfähigkeit bei Windlast - Klassifizierung
- DIN EN 12211: Fenster und Türen - Widerstandsfähigkeit bei Windlast - Prüfverfahren

Schlagregen- und Fugendurchlässigkeit:
Schlagregendichtheit und Fugendurchlässigkeit müssen entsprechend der DIN EN 12207 / 12208
ausgeführt werden. Der Widerstand bei Windlast muss den Normen DIN EN 12210 und DIN 12211 entsprechen.

Wärme- und Feuchtigkeitsschutz:
Um eine Bundesförderung für effiziente Gebäude (BEG) zu erhalten,
ist ein mordernes Rahmensystem zu verbauen,  Uw-Wert von max. 0,95 W/m²K (Ug 0,6 W/m²K, WARME KANTE) einzuhalten.

Die Einwirkung von Schlagregen und Tauwasser ist so zu begrenzen, dass Schäden vermieden werden.

- DIN 4108 Beiblatt 2: Wärmebrücken - Planungs- und Ausführungsbeispiele
- DIN EN ISO 10211: Wärmebrücken im Hochbau - Wärmeströme und Oberflächentemperaturen

Schallschutz:
Für den Schallschutz gelten DIN 4109, sowie DIN EN 20140, DIN EN 717.
Anschlüsse zwischen Fenster- (Türen) und Baukörper sind unter Beachtung der Anforderungen an die Schalldämmung der Fenster- (Türen) auszubilden.(tatsächlicher Lärmpegelbereich)
Alu-Fensterbänke und Blechverkleidungen sind zu entdröhnen. Hier ist auch die DIN 18360 zu beachten.
Einbruchhemmung:
Für die Einbruchhemmung gelten DIN EN 1627 (Anforderungen und Klassifizierung), DIN EN 1628-1630 (Prüfverfahren), DIN EN 356 (einbruchhemmende Verglasung), sowie Aushebelschutz-Richtlinien. Die Einstufung in die Widerstandsklassen RC 1 bis RC 6 ist durch einen gültigen Prüfbericht nachzuweisen.Für angrenzende Bauteile müssen ebenfalls Anforderungen nach DIN EN 1627 zugrundegelegt werden. Nichttransparente Ausfachungen nach DIN EN 356.

Werkstoffe:
PVC-U: Es sind nur Kunststoffprofile aus Qualitätsmarkenrohstoffen auf der Basis eines
weichmacherfreien, hochschlagzähen Polyvinylchlorids (PVC-U) zugelassen.
Die Formmasse für Frischmaterial muss in den Materialeigenschaften min. dem Typ:
- ISO 1163-PVC-U, EDLP,082-25-T23, entsprechen.
Für die Qualität der Kunststoffprofile gilt die RAL Güte- und Prüfbestimmung
Die Hauptprofile müssen den Anforderungen der Klasse A entsprechen.

Rahmenverbindungen:
Bei geschweißten Rahmenverbindungen muss die Nahtgüte der Eck- und T-Stöße den Werten der RAL- GFZ-695 Gütebestimmungen entsprechen. Eckverbindungen sind im Press-Stumpf-Schweißverfahren herzustellen. Gehrungen müssen der Scheibenlast und den funktionellen Belastungen dauerhaft standhalten. Bei Riegel und Pfosten sind einwandfrei abdichtende Schraubverbindungen zugelassen.

Metallteile:
Alle Aussteifungen müssen aus sendzimirverzinkten oder nicht rostenden Stahl sein.
Dichtungen:
Außendichtungen zwischen Blend- und Flügelrahmen, sowie zwischen Glas und Glasleiste müssen systemgerecht sein. Es dürfen nur vom Systemhersteller zugelassene Dichtungen verwendet werden. Alle Dichtungen müssen auswechselbar sein.

Glaseinbau:
Für Verglasungsarbeiten gelten die Verarbeitungshinweise der Glashersteller,
DIN 18361 (Verglasungsarbeiten)
DIN 18545 (Abdichten von Verglasungen, Verarbeitungsrichtlinien der Dichtstoffhersteller,
Verarbeitungsrichtlinien der Profilhersteller).

Glasaufbau:
Es dürfen nur Glasscheiben verwendet werden, die im Randverbund ein Herstellungsdatum und die technischen Eigenschaften (z. B. U-Wert) aufweisen. Mehrscheibenverglasungen müssen der Beanspruchungsgruppe 5, nach DIN 18545, Teil 3, (Verglasungstabelle vom Institut für Fenstertechnik in Rosenheim) entsprechen. Brüstungsscheiben sind raumseitig mit VSG auszuführen. Der Einbau von Paneelen erfolgt sinngemäß, ggf. mit Falzverbreiterungsprofilen.
Scheibendicke, Dichtprofile und Glasleisten müssen aufeinander abgestimmt sein.

Verklotzen:
Tragende Klötze müssen mind. 100 mm lang und gegen Verrutschen gesichert sein. Trage- und
Distanzklötze sind entsprechend der Flügelöffnungsart, nach den Richtlinien der techn. Beratungsstelle des Glaserhandwerks einzusetzen. Grundsätzlich dürfen keine Holzklötze verwendet werden. Zur Verwendung kommen nur Klötze aus weichmacherfreien Kunststoffen.

Beschläge:
Beschläge müssen nach DIN 18357 ausgebildet sein und den Güte- und Prüfbestimmungen der
Gütegemeinschaft entsprechen. Die Prüfnachweise müssen auf die geforderten Banspruchungen und Flügelgröße ausgestellt sein. Eck-, Scherenlager und Rollzapfen müssen justierbar sein. Das Ecklager muss den Flügel bei jeder Stellung sicher führen und ein Aushebeln durch aufschlagende Flügel verhindern. Die Ausstellschere muss sicher verhindern, dass sich der Flügel bei einer Fehlbedienung aushängt oder aufschlägt.
Bei Kippbeschlägen mit Gestänge muss zusätzlich eine Sicherungsschere im Falz angebracht werden. Für Drehbeschläge müssen die Scharniere und Lager im Eckbereich angebracht werden und verstellbar sein. Entsprechend der Flügelhöhe sind auf der Bandseite ausreichend Verriegelungen zu montieren. Balkon- und / oder Terrassentüren erhalten Rollschnäpper und Zuziehgriff.  Blendrahmenschwellen erhalten einen Alu-Trittschutz. Fenster im Erdgeschoß (RC2N)
Sämtl. Fenster und Türen im Erdgeschoß erhalten einen einbruchhemmenden Beschlag, o. gleichw. , mit Fehlbedienungssperre.

Montage:
Der Ausgleich von Bewegungen durch Temperaturveränderungen, Windlasten und Bauwerksverformungen muss gewährleistet sein. Die Befestigung muss mit auf das Mauerwerk abgestimmten Durchsteckdübel oder Ankern, spannungsfrei erfolgen. Leitfaden zur Montage von Fenster und Haustüren / 5. Auflage 2010 Der "Prüf- und Bewertungsstandard der Gütegemeinschaft für Kunststoff- Fensterprofile" im Qualitätsverband Kunststofferzeugnisse e.V.
zu berücksichtigen. Die Anbindung von zusätzlichen Bauteilen an das Fenster ist nicht zulässig (z.B. Geländer)

Fugenabdichtung:
Die Anschlüsse zum Baukörper müssen den bauphysikalischen Anforderungen gerecht werden, d. h. die Normen zum Wärme-, Feuchtigkeits-, Schallschutz sind einzuhalten. Die Abdichtung der Fuge muss einen Dampfdruckausgleich zur Außenseite ermöglichen (somit Abdichtung innen dichter als außen). Eine Zweiflankenhaftung ist sicherzustellen, wobei nichtsaugende Hinterfüllmaterialien einzusetzen sind. Anschließend sind die Fenster und Fenstertüranlagen vierseitig zu verleisten. Fußleisten und Viertelstäbe im Bereich von Fenstertüren sind vor Einbus der neuen Anlage auszubauen und im Zuge der Verleistung wieder anzubringen, ggfs. zu erneuern

Fensterfalzlüfter:
In jedem Fenster-Teil-Element sind Fensterfalzlüfter Regel-Air  PLUS / FFL
(mind. 1 Stk. paarweise) o. glw. Systeme zu berücksichtigen. Entsprechend kann die Anzahl aufgrund der Größe und Auteilung je Fensteranlage abweichen.

Profilausbildung:
Alle Basisprofile müssen als mind. 5-Kammerprofile ausgebildet sein. Die äußeren und inneren Sichtflächen müssen nach RAL 3 mm (Klasse A) und die Profiltiefe muss min. 70mm betragen.
Die Befestigung aller Beschlagteile muss durch min. zwei PVC-Wandungen erfolgen.
Blend- und Flügelrahmenfalze müssen nach Vorschrift entwässert, Glasfalze zusätzlich belüftet werden. Entwässerungsschlitze müssen min. 6 x 30 mm groß und entsprechend den Richtlinien angeordnet sein. Ein öffnen der Verstärkungskammer ist nicht zulässig. Entwässerungsöffnungen in den Sichtflächen sollen durch PVC-Kappen abgedeckt werden.

Systembeschreibung Kunststofffenster (BEG):
lsolierglaselement in Kunststoff, Entwässerung nach vorn mit ggf. erforderlichen statischen Profilen neu herstellen und liefern. Das vorhandene Element vorsichtig ausbauen und fachgerecht entsorgen. Das neue Element nach RAL-Richtlinie einbauen. (d.h. Element Verklotzen, mit speziellen Kraeinem angepassten dampfdiffusionsoffenen Dichtungsband fur den Aussenbereich einbringen, mit Stopfwolle oder Schaum einem rundem Hintergrundmaterial und Versieglung oder mit einem rundem Hintergrundmaterial und Versiegelung oder mit einem Alu- oder Varioband als Dampfsperre den lnnenbereich abdichten, ohne anfallender Maurer- und Malerarbeiten. Die Abdeckarbeiten und Besenreinigung, nach erfolgter Erneuerung, für den direkten Arbeitsort sind in den Preisen enthalten. Detail Standartausführung Kunststoff: Element hier: 7 Kammer-Profil, RAL geprüftes Element, Beschlag: Markenfabrikat, Einhand-DK, verdeckt liegend mit bandseitiger Aushebelsicherung, mit 2Stück Sicherheitsschließblechen, FIügelheber und Fehlbedienungssperre; Einstiegssicherung in Kippstellung; Scherenlagenbolzen gesichert, Farbe: innen weiß / außen weiß; Bautiefe 80mm, FIügel: FIügel flachversetzt; Dichtung: Anschlagsdichtung sw / grau ( bei weissen Profilen ) FIügel und Blendrahmen; Glas: Wärmeschutzglas-3-fach ,einem Ug Wert 0,6; Verleistung: Flach-/Kammersystem inkl. Rahmenverbreiterungsprofil bis 40 mm
Alle Fenster sind standardmäßig und ohne Aufpreis mit vorgerüsteter Sicherheit in allen Eckumlenkungen sowie Mittelverriegelung mit Pilzzapfen und einer Niveauschaltsperre zur Vermeidung von Fehlbedienungen auszustatten

In jedem Fenster-Teil-Element sind Fensterfalzlüfter Regel-Air PLUS / FFL (mind. 1 Stk. paarweise) o. glw. Systeme zu berücksichtigen. Entsprechend kann die Anzahl aufgrund der Größe und Auteilung je Fensteranlage abweichen.

Balkon- und / oder Terrassentüren erhalten Rollschnäpper und Zuziehgriff. Blendrahmenschwellen erhalten einen Alu Trittschutz. Fenster im Erdgeschoß (RC 2). Sämtl. Fenster und Türen im Erdgeschoß erhalten eineneinbruchhemmenden Beschlag, o. gleichw. , mit Fehlbedienungssperre. Sämtl.Fenster und Türen unabhängig des Geschosses erhalten eine  Hebelsperre (statt abschließbarer Formolive)

Wärmeschutz-Isolierverglasung (Schallschutzverglas SSK IV straßenseitig), bestehend aus Floatglas entsprechenden Scheibenzwischenraum, bzw. in den erforderlichen Glasstärken, einschl. der erforderlichen Dichtungen für Trockenverglasung, fertig verglast. Diese Verglasung ist innenseitig neutral beschichtet und hat einen Wärmedurchgangskoeffizient Ug von 0,6 W/m²K.

Im Fensterpreis müssen folgende Nebenleistungen enthalten
sein, sofern nicht gesondert aufgezeigt::

-  1 Aufmaß (die  im Angebot angebeben Maße verstehen sich als Ca-Maße) vor Ort, bei Neubau/Sanierung nur mit Meterriß
-  Demontage, Transport und Entsorgung der alten Fenster sowie Fensterbänke
-  äußere Abdichtung, schlagregendicht mit vorkomprimiertem
  Dichtband entsprechender Stärke und Folie
-  Ausschäumen der Bauanschlußfuge mit PU-Schaum
-  Fensterbankanschlußprofil
-  Schichtstoff Innenfensterbänke, in Standardfarben des Herstellers, Ausladung 25 cm, fertig montiert
-  Innenabdichtung dampfdicht mit überputzbarer Fensterfolie
  oder Dichtband
-  Innenbeleistung mit PVC-Material bis 60 mm Breite
-  Innenversiegelung (Schönheitsfuge)
-  Justieren der Fenster
-  Alle Fenster und Balkontüren sind mit Bediensperren/Druckknopfoliven zu versehen

Es ist dringend darauf zu achten, dass der Einbau der neuen Kunststofffenster mit einer größtmöglichen Fensterfläche zu erfolgen hat.
Durch das anbringen des WDVS (ca. 3cm Leibung) darf die Fensterfläche später max. kleiner 10% als vorh. sein.

Genehmigungen:
Die Beantragung der Straßenlandsondernutzung und der verkehrsrechtlichen Genehmigung erfolgt durch den Auftraggeber

In der Rechnung ist eine nachvollziehbare Aufstellung je Wohneinheit beizufügen, aus der eindeutig hervorgeht, welche Fenster in welcher Wohneinheit eingebaut wurde, einschließlich der jeweiligen Einzelkosten.

### Bereich 01 Bestandsaufnahme

#### Abschnitt 01.01 Bestandsaufnahme

**01.01.0010 Bestandsaufnahme der Fenster**
*** Pauschalposition
Diese Position umfasst die vollständige, lückenlose und fehlerfreie Aufnahme aller baulichen und geometrischen Merkmale von ca. 230 bestehenden Fenstern (Einzelfenster, Typenfenster und Sonderformen) zur Vorbereitung der Fenstererneuerung. Das Aufmaß dient als verbindliche Grundlage für die Fertigung der neuen Fenster.

Das Aufmaß ist in digitaler Form (Vorlage Exceltabelle erhalten Sie vom Bauleiter AG-Seite) zu erfassen.

Zu erfassende Aufmaßparameter
A) Rohbaulichte Maße (Laibungsmaße)
Lichtes Höhenmaß (mindestens an 2 Stellen: links und rechts)

Lichtes Breitenmaß (mindestens an 3 Stellen: oben, Mitte, unten)

Wandstärke (Dicke der Laibung)

Planität und Rechtwinkligkeit der Laibungsflächen (Angabe von Abweichungen)

Zustand und Tragfähigkeit des Mauerwerks bzw. der Laibung

B) Bestandsfenster
Öffnungsrichtungen

Breite und Höhe des vorhandenen Fensterflügels (Außenmaß)

Breite und Höhe des vorhandenen Fensterrahmens (Außenmaß)

Einbaulage des alten Rahmens (z. B. mittig, außenbündig, innenbündig)

Art des vorhandenen Fensterprofils und Material (z. B. Kunststoff 5-Kammer, Holz-Alu)

Vorhandene Verglasung (Glasflächen) und Scheibenaufbau

C) Besonderheiten und Anschlüsse
Art und Maße der Fensterbänke (innen und außen)

Vorhandene Rollläden, Raffstores oder Markisen (Ja/Nein; Typ, Kastenmaße, Antriebsart)
Menge: 1,000 psch

### Bereich 02 Baustelleneinrichtung

#### Abschnitt 02.01 Baustelleneinrichtung

**02.01.0010 Baustelleneinrichtung für die Leistungen des AN**
*** Pauschalposition
Einrichten, Vorhalten, Unterhalten und Räumen der
Baustelle für die im nachfolgenen Leistungsverzeichnis beschriebenen Arbeiten.
Die Baustelleneinrichtung beinhaltet insbesondere
alle erforderlichen Bauzäune sowie Absperrungen
zur Verkehrssicherung (insbesondere Einrichtung,
Vorhaltung
und Beräumung derHalteverbotszone öffentliches
Straßenlandes
nach VRAO, Förder- und Transportanlagen, Geräte,
Werkzeuge,
Mannschaftsunterkünfte, Lagerräume, Zufahrten, Schutz
vor Unfallgefahren, Witterungseinflüssen sowie
Diebstahl von Arbeitsgerät.
Vorhaltezeit: gesamte Bauzeit
Menge: 1,000 psch

**02.01.0020 Sanitäre Anlage**
*** Pauschalposition
Aufstellen, Vorhalten und wieder Entfernen eines
Chemikalienklosetts mit Waschgelegenheit nach
Vorschrift der Arbeitsstättenverordnung, Paragraph 45.
Vorhaltezeit: gesamte Bauzeit
Menge: 1,000 psch

**02.01.0030 Wasch - und -WC-Container**
*** Bedarfsposition mit GB
Wasch- und WC-Container, liefern,
aufstellen, vorhalten und wieder abbauen
und abtransportieren
Maße: 6.058 mm x 2.438 mm x 2.800 mm
Rauminnenhöhe: 2.500 mm
Strom-Anschluss: 32 A CEE, 400 V
Sanitär-Anschluss: Frischwasser 3/4", Abwasser DN 100
· 4 WC + 4 Urinale + 3 Waschplätze
· Elektrische Beheizung
· Beleuchtung und Elektroinstallation
Vorhaltezeit: gesamte Bauzeit
Menge: 1,000 St

**02.01.0040 Bauwasseranschluss**
*** Pauschalposition
*** Bedarfsposition ohne GB
Beauftragung eines Sanitärfachbetriebes zur
Herstellung, Vorhaltung und Demontage eines
Bauwasseranschlusses incl. Verbrauchsmessung.
Vorhaltezeit: gesamte Bauzeit
Menge: 1,000 psch

**02.01.0050 Baustromanschluss**
*** Pauschalposition
*** Bedarfsposition ohne GB
Beauftragung eines Elektrofachbetriebes zur
Herstellung, Vorhaltung und Demontage eines
für die einzusetzenden Maschinen geeigneten
Stromanschlusses incl. verbrauchsmessung.
Vorhaltezeit: gesamte Bauzeit
Menge: 1,000 psch

### Bereich 03 Fenstererneuerung

#### Abschnitt 03.01 Abriss/Entsorgung

**03.01.0010 Isofenster mit 0,8 m² bis 3,0 m²**
Ausbau und fachgerechte Entsorgung der alten ISO-Fenster

alte ISO-Fenster unterschiedlicher Größen, ausbauen, abfahren und fachgerecht entsorgen.
Menge: 179,000 St

**03.01.0020 Holzfenster mit 1,0 m² bis 3,0 m²**
Ausbau und fachgerechte Entsorgung der alten Einfachfenster

alte Einfachenster unterschiedlicher Größen, ausbauen, abfahren und fachgerecht entsorgen.
Menge: 45,000 St

**03.01.0030 Kastendoppelfenster mit 2,0 bis 3,5 m²**
Ausbau und fachgerechte Entsorgung der alten Kastendoppelfenster

alte Kastendoppelfenster unterschiedlicher Größen, ausbauen, abfahren und fachgerecht entsorgen.
Menge: 8,000 St

**03.01.0040 Ausbau und fachgerechte Entsorgung der Innenfensterbänke**
Ausbau und fachgerechte Entsorgung der Innenfensterbänke

Holz- oder Werzalitfensterbänke, sämtlicher Breiten, ausbauen, abfahren und fachgerecht entsorgen
Menge: 210,000 m

#### Abschnitt 03.02 Fenster mit Kämpfer mit Oberlicht

**03.02.0010 Typ 1: Zweiflgl. Fenster ca. 120 x 220 cm**
2-flügeliges Fensterelement, wie im Vortext beschrieben, erneuern.
Feld 1: Drehanschlag
Feld 2: Dreh-Kipp-Anschlag

Maß: ca. 120 × 220 cm (lichtes Öffnungsmaß)
Uw-Wert: max. 0,95 W/m²K
3-fach ISO-Glas
Menge: 116,000 St

**03.02.0020 als Zulage senkrechte Profilierte Sprossen**
*** Bedarfsposition mit GB
Ausschliesslich die straßenseitigen Fenster (Hofseite ohne Sprosse)

Ausführung mit optischer Wiener Sprosse:
Aufgesetzte, profilierte Sprossen außen und innen, jeweils mit Abstandshalter-Imitation im Scheibenzwischenraum (SZR), aus pulverbeschichtetem, stranggepresstem Aluminium.
Ansichtsbreite: ca. 45 mm.

Sprossenteilung:
je 1 × senkrechte Sprosse mittig im Oberlichtflügel
je 1 × senkrechte Sprosse mittig im Fensterflügel
Menge: 57,000 St

**03.02.0030 Zulage Regel Air**
*** Bedarfsposition mit GB
Zulage zur Vorposition.
Ausstattung mit Regel-Air (pro Set)
Menge: 63,000 St

**03.02.0040 Zulage ZFH(V) 5-35 mit Wetterschutzhaubem, WHI 05**
*** Bedarfsposition mit GB
Zulage ZFH von ZFH(V) 5-35 mit Wetterschutzhaube WHI 05 je Fenster
1 Paar RZFH(V) 5-35 mit Wetterschutzhaube WHI 05 gem. Lüftungskonzept
Menge: 1,000 St

**03.02.0050 Zulage Fensterrahmenverbreiterungsprofil 70 mm**
*** Bedarfsposition mit GB
Zulage zur Vorposition
Fensterrahmenverbreiterungsprofil 70 mm
umlaufend für den Anschluß an bauseitiges Mauerwerk
für das gesamte Fensterelement
Menge: 126,000 St

**03.02.0060 Zulage Jalousien**
Zulage für die Ausführung mit Jalousien im EG Hofseitig ca.1200 mm x 2200 mm inklusive Montage Rollladen Aufsatzkasten Kunststoff mit ALU-Panzer
Menge: 12,000 St

**03.02.0070 Beiputz und Malerarbeiten innen**
Als Zulage zur Vorposition.
Die innenseitige Leibung nach erfolgtem Fenstereinbau
instand setzen.
Lieferung und Einbau von Eckschutzschienen im Bereich
der
demontierten Fenster inkl. fachgerechtem Einputzen.
Beschädigte Stellen fachgerecht beseitigen.

Nach erfolgten Beiputzarbeiten die betroffenen Flächen an den vorgefundenen Bestand anpassen, inkl. Material, Terminierungen, allen erforderlichen Vor- und Nebenarbeiten
Menge: 680,000 lfm

**03.02.0080 Typ 2: Zweiflgl. Balkontüren ca. 110 x 275 cm**
2 flg Fenstertüranlage, wie im Vortext beschrieben
erneuern
Feld 1: Dreh-Kipp angeschlagen
Feld 2: Dreh-Kipp angeschlagen
Innenschwelle aus Massivholz, weiß,
mit äußerem Anziehgriff und Schnäpper.

Maß: ca. 110 × 275 cm (lichtes Öffnungsmaß)
Uw-Wert: max. 0,95 W/m²K
3-fach ISO-Glas
Menge: 33,000 St

**03.02.0090 als Zulage senkrechte Profilierte Sprossen**
*** Bedarfsposition mit GB
Ausschliesslich die straßenseitigen Fenster (Hofseite ohne Sprosse)

Ausführung mit optischer Wiener Sprosse:
Aufgesetzte, profilierte Sprossen außen und innen, jeweils mit Abstandshalter-Imitation im Scheibenzwischenraum (SZR), aus pulverbeschichtetem, stranggepresstem Aluminium.
Ansichtsbreite: ca. 45 mm.

Sprossenteilung:
je 1 × senkrechte Sprosse mittig im Oberlichtflügel
je 1 × senkrechte Sprosse mittig im Fensterflügel
Menge: 33,000 St

**03.02.0100 Zulage Regel Air**
*** Bedarfsposition mit GB
Zulage zur Vorposition.
Ausstattung mit Regel-Air (pro Set)
Menge: 16,000 St

**03.02.0110 Zulage ZFH(V) 5-35 mit Wetterschutzhaubem, WHI 05**
*** Bedarfsposition mit GB
Zulage ZFH von ZFH(V) 5-35 mit Wetterschutzhaube WHI 05 je Fenster
1 Paar RZFH(V) 5-35 mit Wetterschutzhaube WHI 05 gem. Lüftungskonzept
Menge: 1,000 St

**03.02.0120 Zulage Fensterrahmenverbreiterungsprofil 70 mm**
*** Bedarfsposition mit GB
Zulage zur Vorposition
Fensterrahmenverbreiterungsprofil 70 mm
umlaufend für den Anschluß an bauseitiges Mauerwerk
für das gesamte Fensterelement
Menge: 33,000 St

**03.02.0130 Beiputz und Malerarbeiten innen**
Als Zulage zur Vorposition.
Die innenseitige Leibung nach erfolgtem Fenstereinbau
instand setzen.
Lieferung und Einbau von Eckschutzschienen im Bereich
der
demontierten Fenster inkl. fachgerechtem Einputzen.
Beschädigte Stellen fachgerecht beseitigen.

Nach erfolgten Beiputzarbeiten die betroffenen Flächen an den vorgefundenen Bestand anpassen, inkl. Material, Terminierungen, allen erforderlichen Vor- und Nebenarbeiten
Menge: 178,000 lfm

**03.02.0140 Typ 3: Vierflgl. Fenster ca. 160 x 210 cm**
4-flügeliges Fensterelement, wie im Vortext beschrieben, erneuern.
Feld 1: Drehanschlag
Feld 2: Drehanschlag
Feld 3: Dreh-Kipp-Anschlag
Feld 4: Dreh-Kipp-Anschlag

Maß: ca. 160 × 220 cm (lichtes Öffnungsmaß)
Uw-Wert: max. 0,95 W/m²K
3-fach ISO-Glas
Menge: 19,000 St

**03.02.0150 Zulage Regel Air**
*** Bedarfsposition mit GB
Zulage zur Vorposition.
Ausstattung mit Regel-Air (pro Set)
Menge: 8,000 St

**03.02.0160 Zulage ZFH(V) 5-35 mit Wetterschutzhaubem, WHI 05**
*** Bedarfsposition mit GB
Zulage ZFH von ZFH(V) 5-35 mit Wetterschutzhaube WHI 05 je Fenster
1 Paar RZFH(V) 5-35 mit Wetterschutzhaube WHI 05 gem. Lüftungskonzept
Menge: 1,000 St

**03.02.0170 Zulage Fensterrahmenverbreiterungsprofil 70 mm**
*** Bedarfsposition mit GB
Zulage zur Vorposition
Fensterrahmenverbreiterungsprofil 70 mm
umlaufend für den Anschluß an bauseitiges Mauerwerk
für das gesamte Fensterelement
Menge: 19,000 St

**03.02.0180 Beiputz und Malerarbeiten innen**
Als Zulage zur Vorposition.
Die innenseitige Leibung nach erfolgtem Fenstereinbau
instand setzen.
Lieferung und Einbau von Eckschutzschienen im Bereich
der
demontierten Fenster inkl. fachgerechtem Einputzen.
Beschädigte Stellen fachgerecht beseitigen.

Nach erfolgten Beiputzarbeiten die betroffenen Flächen an den vorgefundenen Bestand anpassen, inkl. Material, Terminierungen, allen erforderlichen Vor- und Nebenarbeiten
Menge: 103,000 lfm

**03.02.0190 Typ 4: Vierflgl. Fenster ca. 120 x 220 cm**
4-flügeliges Fensterelement, wie im Vortext beschrieben, erneuern.
Feld 1: Drehanschlag
Feld 2: Drehanschlag
Feld 3: Dreh-Kipp-Anschlag
Feld 4: Dreh-Kipp-Anschlag

Maß: ca. 120 × 220 cm (lichtes Öffnungsmaß)
Uw-Wert: max. 0,95 W/m²K
3-fach ISO-Glas
Menge: 6,000 St

**03.02.0200 Zulage Regel Air**
*** Bedarfsposition mit GB
Zulage zur Vorposition.
Ausstattung mit Regel-Air (pro Set)
Menge: 3,000 St

**03.02.0210 Zulage ZFH(V) 5-35 mit Wetterschutzhaubem, WHI 05**
*** Bedarfsposition mit GB
Zulage ZFH von ZFH(V) 5-35 mit Wetterschutzhaube WHI 05 je Fenster
1 Paar RZFH(V) 5-35 mit Wetterschutzhaube WHI 05 gem. Lüftungskonzept
Menge: 1,000 St

**03.02.0220 Zulage Fensterrahmenverbreiterungsprofil 70 mm**
*** Bedarfsposition mit GB
Zulage zur Vorposition
Fensterrahmenverbreiterungsprofil 70 mm
umlaufend für den Anschluß an bauseitiges Mauerwerk
für das gesamte Fensterelement
Menge: 6,000 St

**03.02.0230 Beiputz und Malerarbeiten innen**
Als Zulage zur Vorposition.
Die innenseitige Leibung nach erfolgtem Fenstereinbau
instand setzen.
Lieferung und Einbau von Eckschutzschienen im Bereich
der
demontierten Fenster inkl. fachgerechtem Einputzen.
Beschädigte Stellen fachgerecht beseitigen.

Nach erfolgten Beiputzarbeiten die betroffenen Flächen an den vorgefundenen Bestand anpassen, inkl. Material, Terminierungen, allen erforderlichen Vor- und Nebenarbeiten
Menge: 32,000 lfm

**03.02.0240 Typ 5: Vierflgl. Fenster ca. 100 x 190 cm**
4-flügeliges Fensterelement, wie im Vortext beschrieben, erneuern.
Feld 1: Drehanschlag
Feld 2: Drehanschlag
Feld 3: Dreh-Kipp-Anschlag
Feld 4: Dreh-Kipp-Anschlag

Maß: ca. 100 × 190 cm (lichtes Öffnungsmaß)
Uw-Wert: max. 0,95 W/m²K
3-fach ISO-Glas
Menge: 6,000 St

**03.02.0250 Zulage Regel Air**
*** Bedarfsposition mit GB
Zulage zur Vorposition.
Ausstattung mit Regel-Air (pro Set)
Menge: 3,000 St

**03.02.0260 Zulage ZFH(V) 5-35 mit Wetterschutzhaubem, WHI 05**
*** Bedarfsposition mit GB
Zulage ZFH von ZFH(V) 5-35 mit Wetterschutzhaube WHI 05 je Fenster
1 Paar RZFH(V) 5-35 mit Wetterschutzhaube WHI 05 gem. Lüftungskonzept
Menge: 1,000 St

**03.02.0270 Zulage Fensterrahmenverbreiterungsprofil 70 mm**
*** Bedarfsposition mit GB
Zulage zur Vorposition
Fensterrahmenverbreiterungsprofil 70 mm
umlaufend für den Anschluß an bauseitiges Mauerwerk
für das gesamte Fensterelement
Menge: 6,000 St

**03.02.0280 Beiputz und Malerarbeiten innen**
Als Zulage zur Vorposition.
Die innenseitige Leibung nach erfolgtem Fenstereinbau
instand setzen.
Lieferung und Einbau von Eckschutzschienen im Bereich
der
demontierten Fenster inkl. fachgerechtem Einputzen.
Beschädigte Stellen fachgerecht beseitigen.

Nach erfolgten Beiputzarbeiten die betroffenen Flächen an den vorgefundenen Bestand anpassen, inkl. Material, Terminierungen, allen erforderlichen Vor- und Nebenarbeiten
Menge: 32,000 lfm

**03.02.0290 Typ 6: Einflgl.TH-Fenster ca. 120 x 190 cm**
1-flügeliges Treppenhaus-Fensterelement, wie im Vortext beschrieben, erneuern.
Feld : Dreh-Kipp-Anschlag mit Vierkant-Schliessung ohne Fenstergriff
Maß: ca. 120 × 190 cm (lichtes Öffnungsmaß)
Uw-Wert: max. 0,95 W/m²K
3-fach ISO-Glas
Menge: 16,000 St

**03.02.0300 Zulage Fensterrahmenverbreiterungsprofil 70 mm**
*** Bedarfsposition mit GB
Zulage zur Vorposition
Fensterrahmenverbreiterungsprofil 70 mm
umlaufend für den Anschluß an bauseitiges Mauerwerk
für das gesamte Fensterelement
Menge: 16,000 St

**03.02.0310 Beiputz und Malerarbeiten innen**
*** Bedarfsposition mit GB
Als Zulage zur Vorposition.
Die innenseitige Leibung nach erfolgtem Fenstereinbau
instand setzen.
Lieferung und Einbau von Eckschutzschienen im Bereich
der
demontierten Fenster inkl. fachgerechtem Einputzen.
Beschädigte Stellen fachgerecht beseitigen.

Nach erfolgten Beiputzarbeiten die betroffenen Flächen an den vorgefundenen Bestand anpassen, inkl. Material, Terminierungen, allen erforderlichen Vor- und Nebenarbeiten
Menge: 86,000 lfm

**03.02.0320 Typ 7: Einflgl.TH-Fenster ca. 120 x 30 cm**
1-flügeliges Treppenhaus-Fensterelement, wie im Vortext beschrieben, erneuern.
Feld : Dreh-Kipp-Anschlag mit Vierkant-Schliessung ohne Fenstergriff
Maß: ca. 120 × 30 cm (lichtes Öffnungsmaß)
Uw-Wert: max. 0,95 W/m²K
3-fach ISO-Glas
Menge: 4,000 St

**03.02.0330 Zulage Fensterrahmenverbreiterungsprofil 70 mm**
*** Bedarfsposition mit GB
Zulage zur Vorposition
Fensterrahmenverbreiterungsprofil 70 mm
umlaufend für den Anschluß an bauseitiges Mauerwerk
für das gesamte Fensterelement
Menge: 4,000 St

**03.02.0340 Beiputz und Malerarbeiten innen**
*** Bedarfsposition mit GB
Als Zulage zur Vorposition.
Die innenseitige Leibung nach erfolgtem Fenstereinbau
instand setzen.
Lieferung und Einbau von Eckschutzschienen im Bereich
der
demontierten Fenster inkl. fachgerechtem Einputzen.
Beschädigte Stellen fachgerecht beseitigen.

Nach erfolgten Beiputzarbeiten die betroffenen Flächen an den vorgefundenen Bestand anpassen, inkl. Material, Terminierungen, allen erforderlichen Vor- und Nebenarbeiten
Menge: 22,000 lfm

**03.02.0350 Typ 8: Zweiflgl. Fenster ca. 60 x 190 cm**
2-flügeliges Fensterelement, wie im Vortext beschrieben, erneuern.
Feld 1: Drehanschlag
Feld 2: Dreh-Kipp-Anschlag

Maß: ca. 60 × 190 cm (lichtes Öffnungsmaß)
Uw-Wert: max. 0,95 W/m²K
3-fach ISO-Glas
Menge: 16,000 St

**03.02.0360 Zulage Regel Air**
*** Bedarfsposition mit GB
Zulage zur Vorposition.
Ausstattung mit Regel-Air (pro Set)
Menge: 8,000 St

**03.02.0370 Zulage ZFH(V) 5-35 mit Wetterschutzhaubem, WHI 05**
*** Bedarfsposition mit GB
Zulage ZFH von ZFH(V) 5-35 mit Wetterschutzhaube WHI 05 je Fenster
1 Paar RZFH(V) 5-35 mit Wetterschutzhaube WHI 05 gem. Lüftungskonzept
Menge: 1,000 St

**03.02.0380 Zulage Fensterrahmenverbreiterungsprofil 70 mm**
*** Bedarfsposition mit GB
Zulage zur Vorposition
Fensterrahmenverbreiterungsprofil 70 mm
umlaufend für den Anschluß an bauseitiges Mauerwerk
für das gesamte Fensterelement
Menge: 16,000 St

**03.02.0390 Beiputz und Malerarbeiten innen**
Als Zulage zur Vorposition.
Die innenseitige Leibung nach erfolgtem Fenstereinbau
instand setzen.
Lieferung und Einbau von Eckschutzschienen im Bereich
der
demontierten Fenster inkl. fachgerechtem Einputzen.
Beschädigte Stellen fachgerecht beseitigen.

Nach erfolgten Beiputzarbeiten die betroffenen Flächen an den vorgefundenen Bestand anpassen, inkl. Material, Terminierungen, allen erforderlichen Vor- und Nebenarbeiten
Menge: 86,000 lfm

**03.02.0400 Typ 9: Zweiflgl. Fenster ca. 40 x 190 cm**
2-flügeliges Fensterelement, wie im Vortext beschrieben, erneuern.
Feld 1: Drehanschlag
Feld 2: Dreh-Kipp-Anschlag

Maß: ca. 60 × 190 cm (lichtes Öffnungsmaß)
Uw-Wert: max. 0,95 W/m²K
3-fach ISO-Glas
Menge: 4,000 St

**03.02.0410 Zulage Regel Air**
*** Bedarfsposition mit GB
Zulage zur Vorposition.
Ausstattung mit Regel-Air (pro Set)
Menge: 2,000 St

**03.02.0420 Zulage ZFH(V) 5-35 mit Wetterschutzhaubem, WHI 05**
*** Bedarfsposition mit GB
Zulage ZFH von ZFH(V) 5-35 mit Wetterschutzhaube WHI 05 je Fenster
1 Paar RZFH(V) 5-35 mit Wetterschutzhaube WHI 05 gem. Lüftungskonzept
Menge: 1,000 St

**03.02.0430 Zulage Fensterrahmenverbreiterungsprofil 70 mm**
*** Bedarfsposition mit GB
Zulage zur Vorposition
Fensterrahmenverbreiterungsprofil 70 mm
umlaufend für den Anschluß an bauseitiges Mauerwerk
für das gesamte Fensterelement
Menge: 4,000 St

**03.02.0440 Beiputz und Malerarbeiten innen**
Als Zulage zur Vorposition.
Die innenseitige Leibung nach erfolgtem Fenstereinbau
instand setzen.
Lieferung und Einbau von Eckschutzschienen im Bereich
der
demontierten Fenster inkl. fachgerechtem Einputzen.
Beschädigte Stellen fachgerecht beseitigen.

Nach erfolgten Beiputzarbeiten die betroffenen Flächen an den vorgefundenen Bestand anpassen, inkl. Material, Terminierungen, allen erforderlichen Vor- und Nebenarbeiten
Menge: 22,000 lfm

**03.02.0450 Typ 10: Einflgl. Fenster ca. 65 x 130 cm**
1-flügeliges Fensterelement, wie im Vortext beschrieben, erneuern.
Feld: Dreh-Kipp-Anschlag

Maß: ca. 65 × 130 cm (lichtes Öffnungsmaß)
Uw-Wert: max. 0,95 W/m²K
3-fach ISO-Glas
Menge: 6,000 St

**03.02.0460 Zulage Regel Air**
*** Bedarfsposition mit GB
Zulage zur Vorposition.
Ausstattung mit Regel-Air (pro Set)
Menge: 3,000 St

**03.02.0470 Zulage ZFH(V) 5-35 mit Wetterschutzhaubem, WHI 05**
*** Bedarfsposition mit GB
Zulage ZFH von ZFH(V) 5-35 mit Wetterschutzhaube WHI 05 je Fenster
1 Paar RZFH(V) 5-35 mit Wetterschutzhaube WHI 05 gem. Lüftungskonzept
Menge: 1,000 St

**03.02.0480 Zulage Fensterrahmenverbreiterungsprofil 70 mm**
*** Bedarfsposition mit GB
Zulage zur Vorposition
Fensterrahmenverbreiterungsprofil 70 mm
umlaufend für den Anschluß an bauseitiges Mauerwerk
für das gesamte Fensterelement
Menge: 6,000 St

**03.02.0490 Beiputz und Malerarbeiten innen**
Als Zulage zur Vorposition.
Die innenseitige Leibung nach erfolgtem Fenstereinbau
instand setzen.
Lieferung und Einbau von Eckschutzschienen im Bereich
der
demontierten Fenster inkl. fachgerechtem Einputzen.
Beschädigte Stellen fachgerecht beseitigen.

Nach erfolgten Beiputzarbeiten die betroffenen Flächen an den vorgefundenen Bestand anpassen, inkl. Material, Terminierungen, allen erforderlichen Vor- und Nebenarbeiten
Menge: 32,000 lfm

**03.02.0500 Typ 11: Einflgl. Fenster ca. 120 x 130 cm**
1-flügeliges Fensterelement, wie im Vortext beschrieben, erneuern.
Feld: Dreh-Kipp-Anschlag

Maß: ca. 120 × 130 cm (lichtes Öffnungsmaß)
Uw-Wert: max. 0,95 W/m²K
3-fach ISO-Glas
Menge: 3,000 St

**03.02.0510 Zulage Regel Air**
*** Bedarfsposition mit GB
Zulage zur Vorposition.
Ausstattung mit Regel-Air (pro Set)
Menge: 1,000 St

**03.02.0520 Zulage ZFH(V) 5-35 mit Wetterschutzhaubem, WHI 05**
*** Bedarfsposition mit GB
Zulage ZFH von ZFH(V) 5-35 mit Wetterschutzhaube WHI 05 je Fenster
1 Paar RZFH(V) 5-35 mit Wetterschutzhaube WHI 05 gem. Lüftungskonzept
Menge: 1,000 St

**03.02.0530 Zulage Fensterrahmenverbreiterungsprofil 70 mm**
*** Bedarfsposition mit GB
Zulage zur Vorposition
Fensterrahmenverbreiterungsprofil 70 mm
umlaufend für den Anschluß an bauseitiges Mauerwerk
für das gesamte Fensterelement
Menge: 3,000 St

**03.02.0540 Beiputz und Malerarbeiten innen**
Als Zulage zur Vorposition.
Die innenseitige Leibung nach erfolgtem Fenstereinbau
instand setzen.
Lieferung und Einbau von Eckschutzschienen im Bereich
der
demontierten Fenster inkl. fachgerechtem Einputzen.
Beschädigte Stellen fachgerecht beseitigen.

Nach erfolgten Beiputzarbeiten die betroffenen Flächen an den vorgefundenen Bestand anpassen, inkl. Material, Terminierungen, allen erforderlichen Vor- und Nebenarbeiten
Menge: 16,000 lfm

#### Abschnitt 03.03 Beiputz/Fensterbank/Rollläden

**03.03.0010 Beiputz Fensterbank**
Beiputz an der Fensterbank erstellen
Menge: 210,000 lfm

**03.03.0020 Werzalitfensterbank bis 25 cm**
Werzalitfensterbank bis 25 cm

Fensterbänke aus Werzalit, Getalit oder gleichwertig, 26 mm dick, mit Abkantung und seitlichen Abdeckkappen, Dekor nach Wahl, liefern und einbauen.
Menge: 210,000 lfm

**03.03.0030 Zulage Vor-Pos. je weitere 5 cm Breite**
*** Bedarfsposition mit GB
Menge: 1,000 lfm

**03.03.0040 Mehrleistung durch Demontage von Kastendoppelfenster**
*** Bedarfsposition mit GB
Zusätzliche Putzarbeiten bedingt durch die Demontage von Kastendoppelfenstern

Putzarbeiten ca. 120mm Breit li+re+ob (je nach örtlicher Situation) sowie das Aufmauern unter der Fensterbank 120mm Breit mit Styrodur ca 100mm hoch inkl. Verputzen (je nach örtlicher Situation)
Menge: 1,000 St

#### Abschnitt 03.04 Lohnarbeiten und sonstige

**03.04.0010 Stundenlohn Facharbeiter**
*** Bedarfsposition mit GB
Ausführung von Lohnarbeiten zum besonderen Nachweis, nur auf Anordnung
der örtlichen Bauleitung,
für einen Facharbeiter
Menge: 10,000 Std

**03.04.0020 Stundenlohn Helfer**
*** Bedarfsposition mit GB
wie vor, jedoch
für einen Bauhelfer
Menge: 10,000 Std

**03.04.0030 Termine**
*** Pauschalposition
Terminvereibarungen des AN mit den Mietern (ca. 45. Stk) zum Feinaufmaß sowie der Fenstermontage und Beiputz-/Malerarbeiten. (telefonisch, postalisch, E-Mail).

Es werden Mieterlisten mit allen vorhanden Kontaktdaten übergeben, die vertraulich (Datenschutz) zu behandeln sind.
Seitens der AG werden Sie den Mietern im Vorfeld als ausführende Firma benannt.

Die Termininierung sowie die Versuche dazu sind  zu dokumentieren. Die tatsächliche Anzahl der Versuche ist für diese Pauschale unrelevant und wird auch nicht als Mehraufwand vergütet, was einzukalkulieren ist.
Menge: 1,000 psch
